# Essen, Barchemhöhe 10-22_Schreinerarbeiten
Angebotsaufforderung (GAEB 90, DA83)
Währung: EUR

## Schreinerarbeiten
Datum: 14.05.25

### Bereich 1 Schreinerarbeiten

*Hinweis*
Bauvorhaben:
Essen, Barchemhöhe 10-22

Beginn der Arbeiten: 01.09.2025

#### Abschnitt 1.1 Wohnungseingangstüren

**1.1.10 Wohnungseingangstür ausbauen**
Vorhandenes Futter, Bekleidung und Türblatt der WE-Tür
ausbauen, abfahren und entsorgen.
Menge: 41,000 St

**1.1.20 Wohnungseingangstür**
Wohnungseingangstür,198,5x86cm
14-29 cm Futterbreite, einschl. Futter,
Bekleidung und Sicherheitsbeschlag
Hoppe Stockholm.
Oberfläche: Ausführung in Weißlack RAL 9010 CPL als
fertige
Oberfläche. Diese Position gilt für das ganze WET
-Element.
Klimaklasse III, Schallschutzklasse II, nach DIN
18101/68706 9-fach verleimt,
Türblattstärke ca. 41/42mm, 4-stg. Massivholzriegel
aufrecht verbreitert,
2- stg. aufrechter Stabilisator, 3- Schicht
Vollspanmittellage,
2 Einfräsbänder vernickelt, eingebaute Bodendichtung,
incl. Wohnungseingangszarge, Bekleidungsbreite bis
ca. 100mm, scharfkantig, eingebaute
PE- Dämpfungsprofile mit Weichlippe, auf Gehrung
gearbeitet, verdecktliegende Wandbefestigung,
Sicherheitsbeschlag als Wechselgarnitur ES1 mit
Ziehschutz,
Schließblech,
PZ mit 3 Schlüsseln, eingebauter Spion mit
Weitwinkellinsensystem 12 mm,
PZ gelocht, außen gekröpfter, feststehender Knopf,
Stahlunterkonstruktion mit verdeckter Verschraubung für
Türstärken bis 42 mm.
liefern und einbauen,
inklusive Anschlussversiegelung des neuen Elementes.
Menge: 41,000 St

**1.1.30 Alu-Schwelle**
WET-Alu-Schwelle(Guntia-Schwelle) mit
Anschlagdichtung liefern und montieren.
Menge: 41,000 St

**1.1.40 Zulage zu Position 1.1.20, Türfutter kürzen**
Zulage zu Position 1.1.20,
Türfutter für den Einbau kürzen.
Menge: 41,000 St

**1.1.50 Zulage zu Position 1.1.20, Türblatt kürzen**
Zulage zu Position 1.1.20,
Türblatt für den Einbau kürzen.
Menge: 41,000 St

**1.1.60 Maueröffnung anpassen**
Maueröffnung in Breite und ggfls. Höhe
für den Einbau einer Normzarge anpassen.
Öffnung nachstemmen oder mit Platten verkleinern.
Menge: 41,000 St

USt %: 19,00
